# Versottete Schornsteine
Leistungsbeschreibung (GAEB 90, DA81)
Währung: EUR

## Versottete Schornsteine
Datum: 05.03.25

*Hinweis*
Hinweise zur
Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Untergrundbeschaffenheit

Der Untergrund muß saugfähig, sauber, tragfähig, frei
von biologischem Bewuchs,Tensiden, Staub- und
Schalmittel-, Öl- und Fettrückständen u.a. trennenden
Substanzen sein.

Baumängel wie Risse, rissige Fugen, fehlerhafte
Anschlüsse, aufsteigende und hygroskopische
Feuchtigkeit müssen vorher beseitigt werden.

Bei Vorhandensein von bauschädlichen Salzen ist eine
quantitative Schadsalzanalyse unerlässlich.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

**1 Altputz bis ca. 80 cm über Schadensrand entfernen**
Altputz mit der Mörtelgruppe______
bis min. 80 cm über
Schadensrand entfernen.
Anfallenden Bauschutt in
Container verladen und abfahren.
Menge: 0,000 m²

**2 Untergrundbehandlung bei Sulfatbelastung**
Imprägnierung der vorbereiteten Wandflächen
mit der lösemittelfreien Spezialgrundierung
zur Immobilisierung von Sulfaten.

Gewähltes Produkt:
Remmers Sulfatex LQ oder gleichwertig

Produkteigenschaften:
Wandelt Sulfate in schwerlösliche Verbindungen um
Nicht hydrophobierend

Produktkenndaten:
Dichte (20 °C) Ca. 1,04 g/cm■
pH-Wert Ca. 2,5

Verbrauch:
je nach Untergrund ca. 0,5 -1,0 kg/m² Remmers Sulfatex
LQ <0663>
Menge: 0,000 m²

**3 Grundierung mit verfestigendem Verkieselungskonzentrat**
Abzudichtende, mineralische
Untergründe mit einem lösemittelfreien,
verfestigenden Verkieselungskonzentrat,
1:1 mit Wasser verdünnt, grundieren.
Pfützenbildung vermeiden.

Grundierung vollsatt auf den vorbereiteten
Untergrund auftragen. Stark saugfähige Untergründe
bei Bedarf mit Wasser vornässen.
Materialüberschüsse umgehend entfernen.

Grundierung nicht auftrocknen lassen, bei größeren
Flächen abschnittsweise vorgehen.
Nachfolgende Arbeiten frisch in frisch - innerhalb
der Reaktionszeit - ausführen.

Gewähltes Produkt:
Remmers Kiesol oder gleichwertig

Produkteigenschaften:
Festigend
Porenverengend
Wasserabweisend
Mauersalzhemmend
Verbessert die Haftung, Abrieb- und
Oberflächenfestigkeit
Erhöht die Beständigkeit gegen chemischen Angriff

Produktkenndaten:
Dichte (20 °C) Ca. 1,15 g/cm■
Verfestigung = 5 N/mm²
Wasserabweisung w < 0,5 kg/(m²*h )
Wasserdampfdurchlässigkeit > 90 %
Aussehen / Farbton Farblos bis gelbstichig
pH-Wert Ca. 11

Verbrauch:
Ca. 0,1 - 0,3 kg/m²  Remmers Kiesol <1810>
Menge: 0,000 m²

**4 Haftbrücke / Zwischenabdichtung frisch in frisch auftragen**
Haftbrücke / Zwischenabdichtung
aus einer hoch sulfatbeständigen,
mineralischen Dichtungsschlämme
auf die Grundierung aus
verfestigendem Verkieselungskonzentrat
auftragen.

Gewähltes Produkt:
Remmers WP Sulfatex oder gleichwertig

Produkteigenschaften:
Sehr emissionsarm (GEV-EMICODE EC 1) Plus
Druckwasserdicht
Hoher Sulfatwiderstand und niedrig wirksamer
Alkaligehalt (SR/NA)
Sehr gute Haftung zum Untergrund
Wasserdampfdiffusionsoffen

Produktkenndaten:
Wasseranspruch 20-21 % entspricht ca. 5,0 l / 25 kg
Wasseraufnahmekoeffizient w24 < 0,1 kg/(m h )
Wasserdampfdiffusionswiderstand  < 200
Biegezugfestigkeit (28 d) Ca. 6 N/mm²
Druckfestigkeit (28 d) Ca. 30 N/mm²

Verbrauch:
Ca. 1,6 kg/m²/mm Schichtdicke
Remmers WP Sulfatex <0430>
Menge: 0,000 m²

**5 Untergrundegalisierung ganzflächig**
Ganzflächige Untergrundegalisierung
mit einem mineralischem Dichtspachtel
mit hohem Sulfatwiderstand.

Gewähltes Produkt:
Remmers WP DS Levell oder gleichwertig

Produkteigenschaften:
Spannungsarm und rissfrei erhärtend
Sehr gute Haftung zum Untergrund
Schichtdicke einlagig bis 50 mm
Hoher Sulfatwiderstand und niedrig wirksamer
Alkaligehalt (SR/NA)

Produktkenndaten:
Wasseranspruch 14-15 % entspricht 3,5-3,8 l / 25 kg
Wasseraufnahmekoeffizient w24 < 0,1 kg/(m h )
Wasserdampfdiffusion  < 200
Druckfestigkeit (28 d) Ca. 20 N/mm²
Farbe Grau
Frischmörtelrohdichte Ca. 1,9 kg/l
Konsistenz Spachtelfähig

Verbrauch:
Ca. 8,5 kg/m² bei 5 mm Schichtdicke
Remmers WP DS Levell <0426>
Menge: 0,000 m²

**6 Kratzspachtelung auf Egalisierung mit rissüberbrückender MDS**
Lunker und Poren auf dem vorbereiteten,
trockenen Untergrund mittels einer
Kratzspachtelung aus der 2.-komp.,
rissüberbrückenden, mineralischen
Dichtungsschlämme (MDS, geprüft
nach PG-MDS/FPD und WTA geprüft)
verschließen und egalisieren.

Produktkenndaten:
- Wasserundurchlässigkeit geprüft bis
8m Wassersäule
- Rissüberbrückungsfähigkeit > 2 mm
- Wasserdampfdiffusionswiderstandszahl
 = 1755
- 1 bar druckwasserdicht
nach 18 Std. (bei 5°C und 90% r.F.)

Verbrauch:
Ca. 0,5 kg/m² Remmers MB 2K <3014>
Menge: 0,000 m²

**7 Abdichtung mit rissüberbrückender MDS**
Abdichtung aus der 2.-komp.,
rissüberbrückenden, mineralischen
Dichtungsschlämme (MDS, geprüft
nach PG-MDS/FPD und PG-FBB Teil 1),
herstellen.
Mindesttrockenschichtdicke 2 mm.

Produktkenndaten:
- Wasserundurchlässigkeit geprüft bis
8m Wassersäule
- Rissüberbrückungsfähigkeit > 3 mm
- Wasserdampfdiffusionswiderstandszahl
 = 1755
- 1 bar druckwasserdicht
nach 18 Std. (bei 5°C und 90% r.F.)
- Radondicht

Verbrauch:
Ca. 2,2 kg/m² bei 2 mm Trockenschichtdicke
Remmers MB 2K <3014>
Menge: 0,000 m²

**8 Dünnschichtputz mit Armierungsgewebe**
Dünnschichtputz auf der abgedichteten Wandfläche
aus dem hochvergüteten, wasser-, und frostbeständigen
Klebe- und Armierungsmörtel auftragen und
dauerelastisches, verrottungsfestes Armierungsgewebe
einarbeiten.

Produktkenndaten:
- Wasserdampfdurchlässigkeit: Sd < 0,3 m
- CO2-Durchlässigkeit: Sd > 252 m
- Wasseraufnahmekoeffizient:
  w< 0,1 kg/(m²*h0,5)
- Dichte: ca. 1,3 g/cm■

Verbrauch:
ca. 1,2 kg/m² je mm Schichtdicke
Remmers VM Fill <0517>
Verbrauch bei 5 mm Schichtdicke: 6 kg/m² Remmers VM
Fill <0517>
ca. 1,1 m²/m²
Remmers Tex 4/100 <3880>
Menge: 0,000 m²

**9 Oberflächenbeschichtung mit wasserdampfdurchlässigem Farbsystem**
*** Bedarfsposition ohne GB
Farbbeschichtung aus einer hoch
wasserdampfdurchlässigen, lösemittelfreien und
emissionsarmen Innenwandfarbe herstellen.

Gewähltes Produkt:
Remmers Color SP oder gleichwertig

Produkteigenschaften:
Lösemittel- und weichmacherfrei
Emissionsarm
Nassabriebklasse 3 nach DIN EN 13300
Deckvermögen Klasse 1 bei 7,5 m /l
Glanzgrad: stumpfmatt
Hoch wasserdampfdurchlässig

Produktkenndaten:
Bindemittel Lösemittelfreie Acrylatdispersion
Dichte (20 °C) Ca. 1,4 kg/l
Viskosität Verarbeitungsgerecht
Wasserdampfdurchlässigkeit sd-Wert < 0,01 m bei 0,3
l/m²

Verbrauch:
Ca. 0,13 - 0,15 l/m² je Arbeitsgang
Remmers Color SP <3080>
Menge: 0,000 m²
